# Wiesloch
Angebotsaufforderung (GAEB 90, DA83)
Währung: EUR

## Zusätzlicher Text
LV Gerüstarbeiten

Bauvorhaben: Sanierung Albert-Schweitzer-Schule
Bei dem hier anstehenden Bauvorhaben handelt es sich um ein zweigeschoss
iges Gebäude mit teilweise Unterkellerung (Albert-Schweitzer-Schule, Par
kstraße 9, 69168 Wiesloch)
(Erdgeschoss + 1 Obergeschoss).

Der Ausschreibung liegen alle von Materialien und Ausführungen berührten
 DIN-Vorschriften in der jetzt gültigen Fassung zugrunde, insbesondere:

DIN 1055-4  Einwirkungen auf Tragwerke - Teil 4: Windlasten
DIN 4420  Arbeits- und Schutzgerüste
DIN 18451  Gerüstarbeiten (VOB/C)
TRBS 2121 Teil 1 Gefährdung von Beschäftigten durch Absturz bei der Verw
endung von Gerüsten

------------------------------------------------------------------------
----------
LV  Gerüstarbeiten
Technische Vorbemerkungen
------------------------------------------------------------------------
----------

Der Bieter verpflichtet sich gemeinsam mit der Bauleitung die Termine un
d Details vorzuplanen.
Die Reihenfolge der einzurüstenden Flächen sowie der Montageablauf erfol
gt ebenfalls in Absprache
mit der Bauleitung.

## Gerüstarbeiten
Datum: 02.02.26

### Los 01 Gerüst

**01.001 Erstellung Arbeitsgerüst entsprechend DIN EN 12811-1**
Erstellung Arbeitsgerüst entsprechend DIN EN 12811-1

Lieferung und fachgerechte Montage eines Standgerüst, l
ängenorientiert, Fassadengerüst DIN EN 12810-1.

Lastklasse  : 4
Breitenklasse  : SW09
klasse der lichten Höhe : H1
eischl. Etagenleitern

Abstand Gerüst zu : 200-450 mm
Verankerungsgrund

alle Gerüstlagen (bis auf die oberste bei 10m)  werden
genutzt.
verankern, Befestigung in der Tragkonstruktion der Fass
ade aus Beton,
Einrüstung für Putzarbeiten, an senkrechten Bauwerksauß
enflächen, aufstellen auf Gelände, Höhe der obersten Ge
rüstlage 10 m, Standfläche waagerecht, direkt belastbar
.

Die Gerüsterstellung beinhaltet den Aufbau entsprechend
 der Bauberufsgenossenschaft, die Vorhaltung während de
r Montagezeit.
Menge: 1700,000 m2

**01.002 Gerüstverbreiterung mittels Innenkonsolen 30 cm breit**
Gerüstverbreiterung mittels Innenkonsolen 30 cm breit
Gerüstverbreiterung der Arbeits- und Schutzgerüste sowi
e deren Rückbau entsprechend der aufzubringenden Dämmst
offdicke von 200 mm.
Menge: 680,000 m

**01.003 Überbrückungsträger Haupteingang**
Überbrückungsträger Haupteingang
Länge bis ca. 8 m, einbauen, vorhalten, abbauen.
Menge: 8,000 m

**01.004 Überbrückungsträger Eingang Ost**
Überbrückungsträger Eingang  Ost
Länge bis ca. 4 m, einbauen, vorhalten, abbauen.

Einbauort: Ostfassade Eingang
Menge: 4,000 m

**01.005 Überbrückungsträger Eingang West**
Überbrückungsträger Eingang West
Länge bis ca. 4 m, einbauen, vorhalten, abbauen.

Einbauort: Westfassade Eingang
Menge: 4,000 m

**01.006 Horizontales Gerüstrohr liefern und einbauen in Gerüstlagen mit Wandve rankerung.**
Horizontales Gerüstrohr liefern und einbauen in Gerüstl
agen mit Wandverankerung.
Menge: 680,000 m

**01.007 Gerüstvorhaltung für Pos. 01.001-01.006.**
Gerüstvorhaltung für Pos. 01.001-01.006.

für jede weitere Woche, die über die Ausführungszeit hi
nausgeht.

Berechnung in m²/Woche
Menge: 23800,000 m2

**01.008 Treppenturm**
Bautreppenturm einschl. Geländer, Handlauf und
Trittschutz. Die Abrechnung erfolgt nach Höhe der
Treppe.

Lastklasse: 4 (3 kN/m2)
Laufbreite: mind. 0,60 m
Auftrittstiefe: mind. 25 cm
Gerüsthöhe: bis 8 m
Menge: 20,000 m

**01.009 Treppenturm, Gebrauchsüberlassung**
Verlängerung der Gebrauchsüberlassung für den
Treppenturm

Gebrauchsüberlassung: ca. 14 Wochen
Menge: 280,000 mWo

**01.010 Witterungs-/Regenschutz nach Abruf**
Witterungs-/Regenschutz nach Abruf
Liefern, einbauen, vorhalten und abbauen eines obenseit
igen, sturmsicher befestigten Witterungs-/Regenschutzes
 aus PVC-Planen für das vorbeschriebene Gerüst.
Menge: 50,000 m

**01.011 Abplanen des Gerüsts nach Abruf**
Abplanen des Gerüsts nach Abruf
Gerüstfläche als Witterungs- und Personenschutz mit gee
igneten Planen unter Berücksichtigung der DIN 1055-4, E
inwirkungen auf Tragwerke - Teil 4: "Windlasten", abhän
gen und wieder abbauen.
Menge: 500,000 m2

### Los 02 Stundenlohnarbeiten

**02.001 Vorarbeiterstunden**
Stundenlohnarbeiten durch Arbeitskräfte auf
Anordnung des AG ausführen. Verrechnungssatz für die je
weilige Arbeitskraft umfaßt sämtliche Aufwendungen, ins
besondere den tatsächlichen Lohn einschl. vermögenswirk
samer Leistungen mit den Zuschlägen für Gemeinkosten. S
ozialkassenbeiträge, Winterbauumlage und desgleichen, s
owie Lohn- und Gehaltsnebenkosten und Zuschläge für Übe
rstunden sind einzurechnen. Zuschläge für Nacht-, Sonnt
ags- und Feiertagsarbeit werden gesondert vergütet.

Vorarbeiterstunden
Menge: 3,000 Std

**02.002 Facharbeiter / Monteurstunden**
Stundenlohnarbeiten durch Arbeitskräfte auf
Anordnung des AG ausführen. Verrechnungssatz für die je
weilige Arbeitskraft umfaßt sämtliche Aufwendungen, ins
besondere den tatsächlichen Lohn einschl. vermögenswirk
samer Leistungen mit den Zuschlägen für Gemeinkosten. S
ozialkassenbeiträge, Winterbauumlage und desgleichen, s
owie Lohn- und Gehaltsnebenkosten und Zuschläge für Übe
rstunden sind einzurechnen. Zuschläge für Nacht-, Sonnt
ags- und Feiertagsarbeit werden gesondert vergütet.

Facharbeiter / Monteurstunden
Menge: 3,000 Std

**02.003 Helferstunden**
Stundenlohnarbeiten durch Arbeitskräfte auf
Anordnung des AG ausführen. Verrechnungssatz für die je
weilige Arbeitskraft umfaßt sämtliche Aufwendungen, ins
besondere den tatsächlichen Lohn einschl. vermögenswirk
samer Leistungen mit den Zuschlägen für Gemeinkosten. S
ozialkassenbeiträge, Winterbauumlage und desgleichen, s
owie Lohn- und Gehaltsnebenkosten und Zuschläge für Übe
rstunden sind einzurechnen. Zuschläge für Nacht-, Sonnt
ags- und Feiertagsarbeit werden gesondert vergütet.

Helferstunden
Menge: 3,000 Std

USt %: 19,00
